# AM Freudenberg Markierungsarbeiten 2026-2027
Angebotsaufforderung (GAEB 90, DA83)
Eröffnung: 01.07.21 10:43
Währung: EUR
Auftraggeber: Autobahn GmbH des Bundes

## Markierungsarbeiten
Datum: 21.04.26

### Abschnitt 00 AS DIL - AM Freudenberg

#### Titel 00.00 Vorarbeiten

**00.00.0001 Vormarkierung herstellen**
Vormarkierung für Längsmarkierung herstellen.
Abgerechnet wird nach durchgehender Länge der
Vormarkierung. Vormarkierung nach Angabe des AG,
durchgehende Linien.
Menge: 48000,000 m

**00.00.0002 Vormarkierung herstellen**
Vormarkierung für Quermarkierung, Schrägstrich, o.ä.
herstellen.
Abgerechnet wird nach durchgehender Länge der
Vormarkierung. Vormarkierung nach Angabe des AG,
durchgehende Linie.
Menge: 1200,000 m

#### Titel 00.01 Selten überfahrene Markierung

**00.01.0001 Sperrflächenmarkierung Typ II herst Breite 0,50 m*ohne Vormarkier. Kaltspritzplastik*grobe Nachstreum. mind. P 6**
StL-Nr. 21813151532410199
Sperrfläche als Schrägstrichgatter Typ II als endgültige Markierung herstellen. Abgerechnet wird der markierte Strich.
Strichbreite = 0,50 m.
Strich ohne Vormarkierung.
Markierungssystem aus reaktivem Stoff, spritzbar (Kaltspritzplastik).
Als System mit groben Nachstreumitteln.
Verkehrsklasse mindestens P 6.
Markierung auf 'unterschiedlichen Untergründen als
Erneuerungsmarkierung.'
Menge: 1200,000 m
Zuordnung: 131

#### Titel 00.02 Häufig überfahr. Markierung

**00.02.0001 Längsmarkierung Typ II herstellen durchg.Fb.begr.*Breite 0,15 m ohne Vormarkier.*Kaltplastikmasse Aggl.unregelm.*P 7**
Längsmarkierung Typ II einschl. evtl.
Sperrflächenumrandung als endgültige Markierung herstellen. Abgerechnet wird der markierte Strich, bei
Doppelstrichen zwei Striche.
Durchgehend als Fahrbahnbegrenzung.
Strichbreite = 0,15 m.
Strich ohne Vormarkierung.
Markierungssystem aus reaktivem Stoff, nicht spritzbar
(Kaltplastikmasse).
Als Agglomeratmarkierung, unregelmäßig angeordnet.
Verkehrsklasse = P 7.
Markierung auf unterschiedlichen Untergründen als
Erneuerungsmarkierung.
Menge: 22350,000 m
Zuordnung: 131

**00.02.0002 Längsmarkierung Typ II herstellen durchg.Fb.begr.*Breite 0,30 m ohne Vormarkier.*Kaltplastikmasse Aggl.unregelm.*P 7**
StL-Nr. 21813150514264029
Längsmarkierung Typ II einschl. evtl.
Sperrflächenumrandung als endgültige Markierung herstellen. Abgerechnet wird der markierte Strich, bei
Doppelstrichen zwei Striche.
Durchgehend als Fahrbahnbegrenzung.
Strichbreite = 0,30 m.
Strich ohne Vormarkierung.
Markierungssystem aus reaktivem Stoff, nicht spritzbar
(Kaltplastikmasse).
Als Agglomeratmarkierung, unregelmäßig angeordnet.
Verkehrsklasse = P 7.
Markierung auf 'unterschiedlichen Untergründen als
Erneuerungsmarkierung.'
Menge: 19200,000 m
Zuordnung: 131

**00.02.0003 Längsmarkierung Typ II herstellen Leitlinie 1 zu 2*Breite 0,15 m ohne Vormarkier.*Kaltplastikmasse Aggl.unregelm.*P 7**
StL-Nr. 21813150532264029
Längsmarkierung Typ II einschl. evtl.
Sperrflächenumrandung als endgültige Markierung herstellen. Abgerechnet wird der markierte Strich, bei
Doppelstrichen zwei Striche.
Unterbrochen; Verhältnis Strich/Lücke 1 zu 2 als Leitlinie.
Strichbreite = 0,15 m.
Strich ohne Vormarkierung.
Markierungssystem aus reaktivem Stoff, nicht spritzbar
(Kaltplastikmasse).
Als Agglomeratmarkierung, unregelmäßig angeordnet.
Verkehrsklasse = P 7.
Markierung auf 'unterschiedlichen Untergründen als
Erneuerungsmarkierung.'
Menge: 5100,000 m
Zuordnung: 131

**00.02.0004 Längsmarkierung Typ II herstellen Blockmark. 1 zu 1*Breite 0,30 m ohne Vormarkier.*Kaltplastikmasse Aggl.unregelm.*P 7**
StL-Nr. 21813150544264029
Längsmarkierung Typ II einschl. evtl.
Sperrflächenumrandung als endgültige Markierung herstellen. Abgerechnet wird der markierte Strich, bei
Doppelstrichen zwei Striche.
Unterbrochen; Verhältnis Strich/Lücke 1 zu 1 als Fahrbahnbegrenzung (Blockmarkierung).
Strichbreite = 0,30 m.
Strich ohne Vormarkierung.
Markierungssystem aus reaktivem Stoff, nicht spritzbar
(Kaltplastikmasse).
Als Agglomeratmarkierung, unregelmäßig angeordnet.
Verkehrsklasse = P 7.
Markierung auf 'unterschiedlichen Untergründen als
Erneuerungsmarkierung.'
Menge: 1350,000 m
Zuordnung: 131

**00.02.0005 Pfeilmarkierung Typ II herstellen geradeaus*mit Vormarkierung Länge 7,50 m*Heißplastikmasse grobe Nachstreum.*grobstr. Decke**
StL-Nr. 22113152011321001
Pfeilmarkierung Typ II als endgültige Markierung herstellen.  Verkehrsklasse P 7.
Markierungszeichen = Pfeil geradeaus.
Mit Vormarkierung.
Länge = 7,50 m.
Markierungssystem aus thermoplastischem Stoff, nicht
spritzbar (Heißplastikmasse).
Als System mit groben Nachstreumitteln.
Markierung auf grobstrukturierter Asphaltdeckschicht.
Menge: 19,000 St
Zuordnung: 131

**00.02.0006 Pfeilmarkierung Typ II herstellen li.o.re. ab*mit Vormarkierung Länge 5,00 m*Heißplastikmasse grobe Nachstreum.*grobstr. Decke**
StL-Nr. 22113152021221001
Pfeilmarkierung Typ II als endgültige Markierung herstellen.  Verkehrsklasse P 7.
Markierungszeichen = Pfeil links oder rechts ab.
Mit Vormarkierung.
Länge = 5,00 m.
Markierungssystem aus thermoplastischem Stoff, nicht
spritzbar (Heißplastikmasse).
Als System mit groben Nachstreumitteln.
Markierung auf grobstrukturierter Asphaltdeckschicht.
Menge: 25,000 St
Zuordnung: 131

#### Titel 00.03 Demarkier. Dickschicht, abfr.

**00.03.0001 Längsmarkierung entfernen durchg.Fb.begr.*Breite 0,15 m Plastik Erneuer.d.Mark.*fräsen Abf.d. Verw.zuf.**
StL-Nr. 21813100512392301
Längsmarkierung einschl. evtl. Sperrflächenumrandung
entfernen. Abgerechnet wird der entfernte Strich, bei
Doppelstrichen zwei Striche.
Durchgehender Strich als Fahrbahnbegrenzung.
Strichbreite = 0,15 m.
Markierungsstoffart = Plastikmasse.
Auf 'unterschiedlichen Decken.'
Entfernen für Erneuerung der Markierung.
Durch Trommel- bzw. Walzen- oder Kreisel- bzw. Tellerfräsen.
Abfall aufnehmen und der Verwertung nach Wahl des AN
zuführen.
Menge: 22350,000 m
Zuordnung: 131

**00.03.0002 Längsmarkierung entfernen durchg.Fb.begr.*Breite 0,30 m Plastik Erneuer.d.Mark.*fräsen Abf.d. Verw.zuf.**
StL-Nr. 21813100514392301
Längsmarkierung einschl. evtl. Sperrflächenumrandung
entfernen. Abgerechnet wird der entfernte Strich, bei
Doppelstrichen zwei Striche.
Durchgehender Strich als Fahrbahnbegrenzung.
Strichbreite = 0,30 m.
Markierungsstoffart = Plastikmasse.
Auf 'unterschiedlichen Decken.'
Entfernen für Erneuerung der Markierung.
Durch Trommel- bzw. Walzen- oder Kreisel- bzw. Tellerfräsen.
Abfall aufnehmen und der Verwertung nach Wahl des AN
zuführen.
Menge: 19200,000 m
Zuordnung: 131

**00.03.0003 Längsmarkierung entfernen Leitlinie 1zu2*Breite 0,15 m Plastik Erneuer.d.Mark.*fräsen Abf.d. Verw.zuf.**
StL-Nr. 21813100532392301
Längsmarkierung einschl. evtl. Sperrflächenumrandung
entfernen. Abgerechnet wird der entfernte Strich, bei
Doppelstrichen zwei Striche.
Unterbrochener Strich; Verhältnis Strich/Lücke 1 zu 2
als Leitlinie.
Strichbreite = 0,15 m.
Markierungsstoffart = Plastikmasse.
Auf 'unterschiedlichen Decken.'
Entfernen für Erneuerung der Markierung.
Durch Trommel- bzw. Walzen- oder Kreisel- bzw. Tellerfräsen.
Abfall aufnehmen und der Verwertung nach Wahl des AN
zuführen.
Menge: 5100,000 m
Zuordnung: 131

**00.03.0004 Längsmarkierung entfernen Blockmark. 1 zu 1*Breite 0,30 m Plastik Erneuer.d.Mark.*fräsen Abf.d. Verw.zuf.**
StL-Nr. 21813100544392301
Längsmarkierung einschl. evtl. Sperrflächenumrandung
entfernen. Abgerechnet wird der entfernte Strich, bei
Doppelstrichen zwei Striche.
Unterbrochener Strich; Verhältnis Strich/Lücke 1 zu 1
als Fahrbahnbegrenzung (Blockmarkierung).
Strichbreite = 0,30 m.
Markierungsstoffart = Plastikmasse.
Auf 'unterschiedlichen Decken.'
Entfernen für Erneuerung der Markierung.
Durch Trommel- bzw. Walzen- oder Kreisel- bzw. Tellerfräsen.
Abfall aufnehmen und der Verwertung nach Wahl des AN
zuführen.
Menge: 1350,000 m
Zuordnung: 131

**00.03.0005 Markierungszeichen entfernen Plastikmasse*a.Asphaltdecksch. Erneuer.d.Mark.*feinstfräsen Abf.d. Verw.zuf.**
Markierungszeichen entfernen. Abgerechnet wird die entfernte markierte Fläche. Bei Pfeil, Buchstabe, Ziffer,
Verkehrsschild und Piktogramm ergibt sich die Fläche
aus dem kleinsten umschließenden Rechteck.
Markierungsstoffart = Plastikmasse.
Pfeile in den Auf- und Abfahrten
Auf Asphaltdeckschicht.
Entfernen für Erneuerung der Markierung.
Durch Feinstfräsen.
Abfall aufnehmen und nach Wahl des AN verwerten.
Menge: 270,000 m2
Zuordnung: 131

#### Titel 00.04 Zul. Nachtarbeit / Wochenende

**00.04.0001 Dickschichtfräsen b. Nacht (Zul.)**
Dickschichtmarkierung/Folie entfernen,
ab 19:00 Uhr bis 06:00 Uhr
als Zulage, einschl. Beleuchtung.
Streckenabschnitte gem. Baustellenliste.
Menge: 49200,000 m

**00.04.0002 Markierung herst. b. Nacht (Zul.)**
Dickschichtmarkierung herstellen,
ab 19:00 Uhr bis 06:00 Uhr
als Zulage, einschl. Beleuchtung usw.
Streckenabschnitte gem. Baustellenliste.
Menge: 49200,000 m

#### Titel 00.05 Verkehrssicherung Nacht

**00.05.0001 Verk.sich. kürzerer Dauer durchf.*bei Dunkelheit**
Verkehrssicherung an Arbeitsstellen von kürzerer Dauer
betriebsfertig aufbauen, vorhalten, warten, instand
setzen, betreiben und abbauen. Vorübergehende Verkehrssicherungsmaßnahmen durchführen.
Nach RSA, Regelplan nach RSA Musterplan N1 NL Westfalen
Für Markierungsarbeiten auf dem linken Fahrstreifen
einer Richtungsfahrbahn, Verkehr rechts vorbei.
Der Mehraufwand für das mehrmalige Umbauen der
Beschilderung im Bereich der Anschlussstellen ist
einzukalkulieren.
Länge des Arbeitsbereiches bis zu 5 km
(je nach Vorgabe der Autobahnmeisterei).
Der Mehraufwand für das mehrmalige Umbauen der
Beschilderung im Bereich der T+R Anlagen und
Anschlussstellen ist einzukalkulieren.
Bei Dunkelheit
Verkehrsrechtliche Anordnung nach Unterlagen des AG
einholen und zugehörige Unterlagen erstellen. Eventuell
erforderliche Ortsbesichtigungen zur Erstellung der
Planunterlagen für die verkehrsrechtliche Anordnung
durchführen.
Menge: 5,000 St
Zuordnung: 105

**00.05.0002 Verk.sich. kürzerer Dauer durchf.*bei Dunkelheit Anordnung n. Unt.**
StL-Nr. 21980513590990210
Verkehrssicherung an Arbeitsstellen von kürzerer Dauer
betriebsfertig aufbauen, vorhalten, warten, instand
setzen, betreiben und abbauen. Vorübergehende Verkehrssicherungsmaßnahmen durchführen.
Nach RSA, Regelplan 'nach RSA Musterplan N2 NL
Westfalen'
Für 'Markierungsarbeiten auf 2-streifiger Fahrbahn,
 Verkehr rechts über Seitenstreifen vorbei.'
Länge des Arbeitsbereiches 'bis zu 5 km
(je nach Vorgabe der Autobahnmeisterei).
Der Mehraufwand für das mehrmalige Umbauen der
Beschilderung im Bereich der T+R Anlagen und
Anschlussstellen ist einzukalkulieren.'
Bei Dunkelheit.
Verkehrsrechtliche Anordnung nach Unterlagen des AG
einholen und zugehörige Unterlagen erstellen. Eventuell
erforderliche Ortsbesichtigungen zur Erstellung der
Planunterlagen für die verkehrsrechtliche Anordnung
durchführen.
Menge: 6,000 St

**00.05.0003 Verk.sich. kürzerer Dauer durchf.*bei Dunkelheit Anordnung n. Unt.**
StL-Nr. 21980513590990210
Verkehrssicherung an Arbeitsstellen von kürzerer Dauer
betriebsfertig aufbauen, vorhalten, warten, instand
setzen, betreiben und abbauen. Vorübergehende Verkehrssicherungsmaßnahmen durchführen.
Nach RSA, Regelplan 'nach RSA Musterplan N3 NL
Westfalen'
Für 'Markierungsarbeiten auf dem rechten Fahrstreifen
einer Richtungsfahrbahn, Verkehr links vorbei.'
Länge des Arbeitsbereiches 'bis zu 5 km
(je nach Vorgabe der Autobahnmeisterei).
Der Mehraufwand für das mehrmalige Umbauen der
Beschilderung im Bereich der T+R Anlagen und
Anschlussstellen ist einzukalkulieren.'
Bei Dunkelheit.
Verkehrsrechtliche Anordnung nach Unterlagen des AG
einholen und zugehörige Unterlagen erstellen. Eventuell
erforderliche Ortsbesichtigungen zur Erstellung der
Planunterlagen für die verkehrsrechtliche Anordnung
durchführen.
Menge: 4,000 St

**00.05.0004 Verk.sich. kürzerer Dauer durchf.*bei Dunkelheit Anordnung n. Unt.**
StL-Nr. 21980513590990210
Verkehrssicherung an Arbeitsstellen von kürzerer Dauer
betriebsfertig aufbauen, vorhalten, warten, instand
setzen, betreiben und abbauen. Vorübergehende Verkehrssicherungsmaßnahmen durchführen.
Nach RSA, Regelplan 'nach RSA Musterplan N4 NL
Westfalen'
Für 'Markierungsarbeiten auf dem mittleren und rechten
Fahrstreifen einer Richtungsfahrbahn, Verkehr links
vorbei.'
Länge des Arbeitsbereiches 'bis zu 5 km
(je nach Vorgabe der Autobahnmeisterei).
Der Mehraufwand für das mehrmalige Umbauen der
Beschilderung im Bereich der T+R Anlagen und
Anschlussstellen ist einzukalkulieren.'
Bei Dunkelheit.
Verkehrsrechtliche Anordnung nach Unterlagen des AG
einholen und zugehörige Unterlagen erstellen. Eventuell
erforderliche Ortsbesichtigungen zur Erstellung der
Planunterlagen für die verkehrsrechtliche Anordnung
durchführen.
Menge: 3,000 St

**00.05.0005 Verk.sich. kürzerer Dauer durchf.*bei Dunkelheit Anordnung n. Unt.**
StL-Nr. 21980513590990210
Verkehrssicherung an Arbeitsstellen von kürzerer Dauer
betriebsfertig aufbauen, vorhalten, warten, instand
setzen, betreiben und abbauen. Vorübergehende Verkehrssicherungsmaßnahmen durchführen.
Nach RSA, Regelplan 'nach RSA Musterplan N6 NL
Westfalen'
Für 'Markierungsarbeiten auf dem mittleren und linken
Fahrstreifen einer Richtungsfahrbahn, Verkehr rechts
vorbei.'
Länge des Arbeitsbereiches 'bis zu 5 km
(je nach Vorgabe der Autobahnmeisterei).
Der Mehraufwand für das mehrmalige Umbauen der
Beschilderung im Bereich der T+R Anlagen und
Anschlussstellen ist einzukalkulieren.'
Bei Dunkelheit.
Verkehrsrechtliche Anordnung nach Unterlagen des AG
einholen und zugehörige Unterlagen erstellen. Eventuell
erforderliche Ortsbesichtigungen zur Erstellung der
Planunterlagen für die verkehrsrechtliche Anordnung
durchführen.
Menge: 3,000 St

**00.05.0006 AS-Abfahrt sperren**
Anschlussstellenabfahrt sperren.
Beschilderung gem. Systemplan 2
mit Umleitung über vorherige AS.
In Verkehrszeichenplan darstellen und
rechtzeitig zur Anordnung vorlegen.
Schilder aufstellen,warten und beseitigen
auf Anweisung der AM nach Arbeitsablauf,
einschl. Umleitungsbeschilderung für
Anschlussstellensperrung.
Folien RA Typ 2,Schriftgröße mind.210 mm.
Menge: 3,000 St

**00.05.0007 AS-Abfahrt sperren**
Anschlussstellenabfahrt sperren.
Beschilderung gem. Systemplan 3
mit Umleitung über folgende AS.
In Verkehrszeichenplan darstellen und
rechtzeitig zur Anordnung vorlegen.
Schilder aufstellen,warten und beseitigen
auf Anweisung der AM nach Arbeitsablauf,
einschl. Umleitungsbeschilderung für
Anschlussstellensperrung.
Folien RA Typ 2,Schriftgröße mind.210 mm.
Menge: 6,000 St

**00.05.0008 AS-Abfahrt sperren**
Anschlussstellenabfahrt sperren.
Beschilderung gem. Systemplan 4
mit Umleitung über folgende AS.
In Verkehrszeichenplan darstellen und
rechtzeitig zur Anordnung vorlegen.
Schilder aufstellen,warten und beseitigen
auf Anweisung der AM nach Arbeitsablauf,
einschl. Umleitungsbeschilderung für
Anschlussstellensperrung.
Folien RA Typ 2,Schriftgröße mind.210 mm.
Menge: 2,000 St

**00.05.0009 AS-Einfahrt sperren**
Anschlussstelleneinfahrt sperren.
Beschilderung gem. Systemplan 6
mit Hinweis auf Umleitung über Zusatztafeln.
In Verkehrszeichenplan darstellen und
rechtzeitig zur Anordnung vorlegen.
Schilder aufstellen,warten und beseitigen
auf Anweisung der AM nach Arbeitsablauf,
einschl. Umleitungsbeschilderung.
Folien RA Typ 2,Schriftgröße mind.210 mm.
Menge: 4,000 St

**00.05.0010 Roter Punkt -Umleit. AK (Zul.)**
Roter Punkt-Umleitung für die Sperrung
einzelner Fahrbeziehungen in einem Autobahnkreuz,
als Zulage aus 10 x Schilder 900x600 mm
mit unterschiedlichen Pfeildarstellungen
in Verkehrszeichenplan darstellen und
rechtzeitig zur Anordnung der NL Westfalen
vorlegen.
Schilder aufstellen, warten und beseitigen
auf Anweisung der AM nach Arbeitsablauf.
Menge: 4,000 St

**00.05.0011 Verkehrsz. u. Befestig. aufst.,bes.**
Verkehrszeichen und Befestigungsmaterial aufstellen und
beseitigen, für die Bauzeit vorhalten, warten und
betreiben auf Anweisung der AM nach Arbeitsablauf.

30 x VZ 101 "Gefahrenstelle"
30 x VZ 274-60 "100 km/h"
4  x VZ 274-56 " 60 km/h"
4  x VZ 274-54 " 40 km/h"
4  x VZ 274-52 " 20 km/h"
30 St. Rohrpfosten
30 St. Akkuhalter
180 St. Klemmschellen
Menge: 1,000 Psch

USt %: 19,00
